# Staka - Ausschreibungstexte
Leistungsbeschreibung (GAEB 90, DA81)

## www.heinze.de/at-manager
Datum: 27.06.17

### Gewerk 01 Flachdachausstiege

#### Titel 01.01 Flachdachausstiege

##### Untertitel 01.01.01 Flachdachausstiege

**01.01.01.1 Staka Edelstahl Dachausstieg DL 97**
Staka Edelstahl Dachausstieg DL 97

Standardgrößen - Länge x Breite:
DL97  - lichtes Maß 900 x 700 mm
Längste Seite ist Scharnierseite

Aufrisshöhe: 330 mm
Dämmung: 80 mm Hartschaum im Deckel
Ausgestattet mit Gasdruckfedern für ein einfaches
Öffnen und Schließen des Deckels
Neopren-Gummi zwischen Aufriss und Deckel für wind- und
wasserdichte Abdichtung
Diagonale Stütze an der Deckelinnenseite
Lackierung: innen und außen pulverbeschichtet in RAL
9010
Komplett in Edelstahl ausgeführt
2-Punkt-Verriegelung auf der Deckelinnenseite  mit
Zylinderschloss und 3 Schlüsseln

Werte:
Isolation (DIN EN ISO 6946): U-Wert (des
Isolationsmaterials im Deckel): 0,26 W/m2K
Lärmschutz (EN ISO 140-1): 22 dB
Wind- und wasserdicht (EN1026/EN12155): 650 Pa
Konstruktionsstärke (EN1026/1027): 3.000 Pa
Luftdurchlass (EN1026): 0,5 m3/hm1
Schneelast (EN 1991-1-5): 3kN/m2
Belastbarkeit:  ± 4.800 Kg/m2

Mögliches Zubehör:
Elektrischer Antrieb (keine 2-Punkt-Verriegelung)
Sicherheitsgeländer, entlang oder um den Dachausstieg
(montieren auf dem Dach oder auf Betonziegel)
Menge: 0,000 St

**01.01.01.2 Staka Edelstahl Dachausstieg DL99**
Staka Edelstahl Dachausstieg DL99

Standardgrößen - Länge x Breite:
DL99  - Lichtes Maß 900 x 900 mm
Längste Seite ist Scharnierseite

Aufrisshöhe: 330 mm
Dämmung: 80 mm Hartschaum im Deckel
Ausgestattet mit Gasdruckfedern für ein einfaches
Öffnen und Schließen des Deckels
Neopren-Gummi zwischen Aufriss und Deckel für wind- und
wasserdichte Abdichtung
Diagonale Stütze an der Deckelinnenseite
Lackierung: innen und außen pulverbeschichtet in RAL
9010
Komplett in Edelstahl ausgeführt
2-Punkt-Verriegelung auf der Deckelinnenseite  mit
Zylinderschloss und 3 Schlüsseln

Werte:
Isolation (DIN EN ISO 6946): U-Wert (des
Isolationsmaterials im Deckel): 0,26 W/m2K
Lärmschutz (EN ISO 140-1): 22 dB
Wind- und wasserdicht (EN1026/EN12155): 650 Pa
Konstruktionsstärke (EN1026/1027): 3.000 Pa
Luftdurchlass (EN1026): 0,5 m3/hm1
Schneelast (EN 1991-1-5): 3kN/m2
Belastbarkeit:  ± 4.800 Kg/m2

Mögliches Zubehör:
Elektrischer Antrieb (keine 2-Punkt-Verriegelung)
Sicherheitsgeländer, entlang oder um den Dachausstieg
(montieren auf dem Dach oder auf Betonziegel)
Menge: 0,000 St

**01.01.01.3 Staka Edelstahl Dachausstieg DL147**
Staka Edelstahl Dachausstieg DL147
Standardgrößen - Länge x Breite:
DL147  - lichtes Maß 1400 x 700 mm
Längste Seite ist Scharnierseite

Aufrisshöhe: 330 mm
Dämmung: 80 mm Hartschaum im Deckel
Ausgestattet mit Gasdruckfedern für ein einfaches
Öffnen und Schließen des Deckels
Neopren-Gummi zwischen Aufriss und Deckel für wind- und
wasserdichte Abdichtung
Diagonale Stütze an der Deckelinnenseite
Lackierung: innen und außen pulverbeschichtet in RAL
9010
Komplett in Edelstahl ausgeführt
2-Punkt-Verriegelung auf der Deckelinnenseite  mit
Zylinderschloss und 3 Schlüsseln

Werte:
Isolation (DIN EN ISO 6946): U-Wert (des
Isolationsmaterials im Deckel): 0,26 W/m2K
Lärmschutz (EN ISO 140-1): 22 dB
Wind- und wasserdicht (EN1026/EN12155): 650 Pa
Konstruktionsstärke (EN1026/1027): 3.000 Pa
Luftdurchlass (EN1026): 0,5 m3/hm1
Schneelast (EN 1991-1-5): 3kN/m2
Belastbarkeit:  ± 4.800 Kg/m2

Mögliches Zubehör:
Elektrischer Antrieb (keine 2-Punkt-Verriegelung)
Sicherheitsgeländer, entlang oder um den Dachausstieg
(montieren auf dem Dach oder auf Betonziegel)
Menge: 0,000 St

**01.01.01.4 Staka Edelstahl Dachausstieg DL159**
Staka Edelstahl Dachausstieg DL159

Standardgrößen - Länge x Breite:
DL159  - lichtes Maß 1500 x 900 mm
Längste Seite ist Scharnierseite

Aufrisshöhe: 330 mm
Dämmung: 80 mm Hartschaum im Deckel
Ausgestattet mit Gasdruckfedern für ein einfaches
Öffnen und Schließen des Deckels
Neopren-Gummi zwischen Aufriss und Deckel für wind- und
wasserdichte Abdichtung
Diagonale Stütze an der Deckelinnenseite
Lackierung: innen und außen pulverbeschichtet in RAL
9010
Komplett in Edelstahl ausgeführt
2-Punkt-Verriegelung auf der Deckelinnenseite  mit
Zylinderschloss und 3 Schlüsseln

Werte:
Isolation (DIN EN ISO 6946): U-Wert (des
Isolationsmaterials im Deckel): 0,26 W/m2K
Lärmschutz (EN ISO 140-1): 22 dB
Wind- und wasserdicht (EN1026/EN12155): 650 Pa
Konstruktionsstärke (EN1026/1027): 3.000 Pa
Luftdurchlass (EN1026): 0,5 m3/hm1
Schneelast (EN 1991-1-5): 3kN/m2
Belastbarkeit:  ± 4.800 Kg/m2

Mögliches Zubehör:
Elektrischer Antrieb (keine 2-Punkt-Verriegelung)
Sicherheitsgeländer, entlang oder um den Dachausstieg
(montieren auf dem Dach oder auf Betonziegel)
Menge: 0,000 St

**01.01.01.5 Staka Edelstahl Dachausstieg DL249**
Staka Edelstahl Dachausstieg DL249

Standardgrößen - Länge x Breite:
DL249  - Lichtes Maß 2400 x 900 mm
Längste Seite ist Scharnierseite

Aufrisshöhe: 330 mm
Dämmung: 80 mm Hartschaum im Deckel
Ausgestattet mit Gasdruckfedern für ein einfaches
Öffnen und Schließen des Deckels
Neopren-Gummi zwischen Aufriss und Deckel für wind- und
wasserdichte Abdichtung
Diagonale Stütze an der Deckelinnenseite
Lackierung: innen und außen pulverbeschichtet in RAL
9010
Komplett in Edelstahl ausgeführt
2-Punkt-Verriegelung auf der Deckelinnenseite  mit
Zylinderschloss und 3 Schlüsseln

Werte:
Isolation (DIN EN ISO 6946): U-Wert (des
Isolationsmaterials im Deckel): 0,26 W/m2K
Lärmschutz (EN ISO 140-1): 22 dB
Wind- und wasserdicht (EN1026/EN12155): 650 Pa
Konstruktionsstärke (EN1026/1027): 3.000 Pa
Luftdurchlass (EN1026): 0,5 m3/hm1
Schneelast (EN 1991-1-5): 3kN/m2
Belastbarkeit:  ± 4.800 Kg/m2

Mögliches Zubehör:
Elektrischer Antrieb (keine 2-Punkt-Verriegelung)
Sicherheitsgeländer, entlang oder um den Dachausstieg
(montieren auf dem Dach oder auf Betonziegel)
Menge: 0,000 St

**01.01.01.6 Staka Edelstahl Dachausstieg DL**
Staka Edelstahl Dachausstieg DL

Maßanfertigung:
Höchstabmessung der Flachdachausstiege ohne Fenster:
3.000 x 1.200 mm
Innenmaß (Lxb): . x . mm
Längste Seite ist Scharnierseite

Aufrisshöhe: 330 mm
Dämmung: 80 mm Hartschaum im Deckel
Ausgestattet mit Gasdruckfedern für ein einfaches
Öffnen und Schließen des Deckels
Neopren-Gummi zwischen Aufriss und Deckel für wind- und
wasserdichte Abdichtung
Diagonale Stütze an der Deckelinnenseite
Lackierung: innen und außen pulverbeschichtet in RAL
9010
Komplett in Edelstahl ausgeführt
2-Punkt-Verriegelung auf der Deckelinnenseite mit
Zylinderschloss und 3 Schlüsseln

Werte:
Isolation (DIN EN ISO 6946): U-Wert (des
Isolationsmaterials im Deckel): 0,26 W/m2K
Lärmschutz (EN ISO 140-1): 22 dB
Wind- und wasserdicht (EN1026/EN12155): 650 Pa
Konstruktionsstärke (EN1026/1027): 3.000 Pa
Luftdurchlass (EN1026): 0,5 m3/hm1
Schneelast (EN 1991-1-5): 3kN/m2
Belastbarkeit:  ± 4.800 Kg/m2
Mögliches Zubehör:
Elektrischer Antrieb (keine 2-Punkt-Verriegelung)
Sicherheitsgeländer, entlang oder um den Dachausstieg
(Montage auf dem Dach oder auf Betonziegel)
Menge: 0,000 St

**01.01.01.7 Staka Edelstahl ThermoTop Dachausstieg TOP97**
Staka Edelstahl Dachausstieg TOP97

Standardgrößen - Länge x Breite:
TOP97  - lichtes Maß 900 x 700 mm
lange Seite ist Scharnierseite

Aufrisshöhe: 330 mm
Dämmung: 130 mm Hartschaum im Deckel und Aufriss
(R-Wert: Dämmung 7,22 m2K/W )
Ausgestattet mit Gasdruckfedern für einfaches Öffnen
und Schließen des Deckels
Neopren-Gummi zwischen Aufriss und Deckel für wind- und
wasserdichte  Abdichtung
Diagonale Stütze an der Deckelinnenseite
Lackierung: innen und außen pulverbeschichtet in RAL
9010
Komplett in Edelstahl ausgeführt
2-Punkt-Verriegelung auf der Deckelinnenseite  mit
Zylinderschloss und 3 Schlüsseln

Werte:
Isolation (EN-ISO 10077-2): U-Wert: 0,21 W/m2K
Lärmschutz (EN SO 140-1): 23 dB
Maximale Windbelastung (EN 12211): 2400
Wasserdichtigkeit (EN): 750 Pa
Maximale Schneebelastung (EN 1991-1-3): 950 N/m2
Maximale Sto?belastung (EN 1991-1-1): 0,35 kNm
Luftdurchlass (EN1026): 0,37 m3/hm1

Mögliches Zubehör:
Elektrischer Antrieb (keine 2-Punkt-Verriegelung)
Sicherheitsgeländer, entlang oder um den Dachausstieg
(zur Montage auf dem Dach oder auf Betonziegel)
Menge: 0,000 St

**01.01.01.8 Staka Edelstahl ThermoTop Dachausstieg TOP99**
Staka Edelstahl Dachausstieg TOP99

Standardgrößen - Länge x Breite:
TOP99  - lichtes Maß 900 x 900 mm
lange Seite ist Scharnierseite

Aufrisshöhe: 330 mm
Dämmung: 130 mm Hartschaum im Deckel und Aufriss
(R-Wert: Dämmung 7,22 m2K/W )
Ausgestattet mit Gasdruckfedern für einfaches Öffnen
und Schließen des Deckels
Neopren-Gummi zwischen Aufriss und Deckel für wind- und
wasserdichte  Abdichtung
Diagonale Stütze an der Deckelinnenseite
Lackierung: innen und außen pulverbeschichtet in RAL
9010
Komplett in Edelstahl ausgeführt
2-Punkt-Verriegelung auf der Deckelinnenseite  mit
Zylinderschloss und 3 Schlüsseln

Werte:
Isolation (EN-ISO 10077-2): U-Wert: 0,21 W/m2K
Lärmschutz (EN SO 140-1): 23 dB
Maximale Windbelastung (EN 12211): 2400
Wasserdichtigkeit (EN): 750 Pa
Maximale Schneebelastung (EN 1991-1-3): 950 N/m2
Maximale Sto?belastung (EN 1991-1-1): 0,35 kNm
Luftdurchlass (EN1026): 0,37 m3/hm1

Mögliches Zubehör:
Elektrischer Antrieb (keine 2-Punkt-Verriegelung)
Sicherheitsgeländer, entlang oder um den Dachausstieg
(zur Montage auf dem Dach oder auf Betonziegel)
Menge: 0,000 St

**01.01.01.9 Staka Edelstahl ThermoTop Dachausstieg TOP147**
Staka Edelstahl Dachausstieg TOP147

Standardgröße - Länge x Breite:
TOP147 - lichtes Maß 1400 x 700 mm
lange Seite ist Scharnierseite

Aufrisshöhe: 330 mm
Dämmung: 130 mm Hartschaum im Deckel und Aufriss
(R-Wert: Dämmung 7,22 m2K/W )
Ausgestattet mit Gasdruckfedern für einfaches Öffnen
und Schließen des Deckels
Neopren-Gummi zwischen Aufriss und Deckel für wind- und
wasserdichte  Abdichtung
Diagonale Stütze an der Deckelinnenseite
Lackierung: innen und außen pulverbeschichtet in RAL
9010
Komplett in Edelstahl ausgeführt
2-Punkt-Verriegelung auf der Deckelinnenseite  mit
Zylinderschloss und 3 Schlüsseln

Werte:
Isolation (EN-ISO 10077-2): U-Wert: 0,21 W/m2K
Lärmschutz (EN SO 140-1): 23 dB
Maximale Windbelastung (EN 12211): 2400
Wasserdichtigkeit (EN): 750 Pa
Maximale Schneebelastung (EN 1991-1-3): 950 N/m2
Maximale Sto?belastung (EN 1991-1-1): 0,35 kNm
Luftdurchlass (EN1026): 0,37 m3/hm1

Mögliches Zubehör:
Elektrischer Antrieb (keine 2-Punkt-Verriegelung)
Sicherheitsgeländer, entlang oder um den Dachausstieg
(zur Montage auf dem Dach oder auf Betonziegel)
Menge: 0,000 St

**01.01.01.10 Staka Edelstahl ThermoTop Dachausstieg TOP159**
Staka Edelstahl Dachausstieg TOP159

Standardgröße - Länge x Breite:
TOP159 - lichtes Maß 1500 x 900 mm
lange Seite ist Scharnierseite

Aufrisshöhe: 330 mm
Dämmung: 130 mm Hartschaum im Deckel und Aufriss
(R-Wert: Dämmung 7,22 m2K/W )
Ausgestattet mit Gasdruckfedern für einfaches Öffnen
und Schließen des Deckels
Neopren-Gummi zwischen Aufriss und Deckel für wind- und
wasserdichte  Abdichtung
Diagonale Stütze an der Deckelinnenseite
Lackierung: innen und außen pulverbeschichtet in RAL
9010
Komplett in Edelstahl ausgeführt
2-Punkt-Verriegelung auf der Deckelinnenseite  mit
Zylinderschloss und 3 Schlüsseln

Werte:
Isolation (EN-ISO 10077-2): U-Wert: 0,21 W/m2K
Lärmschutz (EN SO 140-1): 23 dB
Maximale Windbelastung (EN 12211): 2400
Wasserdichtigkeit (EN): 750 Pa
Maximale Schneebelastung (EN 1991-1-3): 950 N/m2
Maximale Sto?belastung (EN 1991-1-1): 0,35 kNm
Luftdurchlass (EN1026): 0,37 m3/hm1

Mögliches Zubehör:
Elektrischer Antrieb (keine 2-Punkt-Verriegelung)
Sicherheitsgeländer, entlang oder um den Dachausstieg
(zur Montage auf dem Dach oder auf Betonziegel)
Menge: 0,000 St

**01.01.01.11 Staka Edelstahl ThermoTop Dachausstieg TOP249**
Staka Edelstahl Dachausstieg TOP249

Standardgröße - Länge x Breite:
TOP249 - lichtes Maß 2400 x 900 mm
lange Seite ist Scharnierseite

Aufrisshöhe: 330 mm
Dämmung: 130 mm Hartschaum im Deckel und Aufriss
(R-Wert: Dämmung 7,22 m2K/W )
Ausgestattet mit Gasdruckfedern für einfaches Öffnen
und Schließen des Deckels
Neopren-Gummi zwischen Aufriss und Deckel für wind- und
wasserdichte  Abdichtung
Diagonale Stütze an der Deckelinnenseite
Lackierung: innen und außen pulverbeschichtet in RAL
9010
Komplett in Edelstahl ausgeführt
2-Punkt-Verriegelung auf der Deckelinnenseite  mit
Zylinderschloss und 3 Schlüsseln

Werte:
Isolation (EN-ISO 10077-2): U-Wert: 0,21 W/m2K
Lärmschutz (EN SO 140-1): 23 dB
Maximale Windbelastung (EN 12211): 2400
Wasserdichtigkeit (EN): 750 Pa
Maximale Schneebelastung (EN 1991-1-3): 950 N/m2
Maximale Sto?belastung (EN 1991-1-1): 0,35 kNm
Luftdurchlass (EN1026): 0,37 m3/hm1

Mögliches Zubehör:
Elektrischer Antrieb (keine 2-Punkt-Verriegelung)
Sicherheitsgeländer, entlang oder um den Dachausstieg
(zur Montage auf dem Dach oder auf Betonziegel)
Menge: 0,000 St
